# Flughafenstr. 35
Angebotsaufforderung (GAEB DA XML 3.2, DA83)
Projekt: 017114
Währung: EUR
Erstellt mit: GXML Toolbox V3.3 R20230829, iTWO_64 V24.0.454, 26.10.2026

## 03_010 Gerüstarbeiten
Datum: 26.10.2026

*Hinweis: Erläuterung zum Bauvorhaben*
BAUVORHABEN:Flughafenstr.35, 12053 Berlin

GEWERK:Fassadenarbeiten inkl. WDVS, Putz- und Malerarbeiten, inkl. Gerüst

Angaben zum Bauwerk:
Mehrfamilienhaus, Baujahr 1900

Ausführungsort:
Alle hofseitigen und straßenseitigen Fassaden am
Vorderhaus und am Hinterhaus

Ausführungszeitraum:
03.2027 - 10.2027

Sämtliche Vorbereitungsarbeiten wie Feinaufmaß, Werkplanung inkl. Freigaben, Bestellung und Lieferzeiten sind nach Rücksprache mit der Bauleitung im Vorfeld zu erfolgen.
Bauleiter: Herr Koniaev
E-Mail: alexei.koniaev@covivio.immo

Baumaßnahmen:
Energetische Sanierung der Fassaden durch WDVS, sowie Erneuerung sämtlicher Fensteranlagen

Hinweis Fassadendämmung:
Für alle Fassaden ist eine Fassadendämmung mit 160 mm WDVS und 20 bis 30mm Leibungsdämmung an den Fenstern vorgesehen.
Die Angaben sind bei der Werkplanung, sowie bei der Bauausführung zu berücksichtigen.

Hinweis Ortsbegehung:
Eine Ortsbegehung seitens AN ist zwingend vor Angebotsabgabe zu erfolgen und kann mit der Bauleitung abgestimmt werden. Die örtlichen Gegebenheiten sind bei der Kalkulation zu berücksichtigen.

*Hinweis: Fotos*
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
Ansicht Vorderhaus, Flughafenstr. 35

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
Ansicht Vorderhaus

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
Ansicht Durchfahrt, Vorderhaus, 1.Hof

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
Ansicht Vorderhaus, 1.Hof

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
Ansicht Hinterhaus, 2.Hof

*Hinweis: A) ALLGEMEINE VERTRAGSBEDINGUNGEN*
A) ALLGEMEINE VERTRAGSBEDINGUNGEN
====================================
A1) ALLGEMEINES

Dem Leistungsverzeichnis liegen die "Zusätzlichen Vertragsbedingungen für die Ausführung von Bauleistungen (Z-VOB/B)" der Covivio Immobilien GmbH in der aktuellen Fassung zugrunde. Für sich auf dieses Leistungsverzeichnis beziehende Beauftragungen gelten die Vertragsbedingungen in jedem Einzelfall als vereinbart. Sofern zukünftig als Ersatz für die aktuell gültige mit dem Auftragnehmer neue Z-VOB/B vereinbart werden, gelten für nach Gültigkeitsbeginn die neuen Z-VOB/B beauftragte Leistungen ausschließlich die neuen Z-VOB/B. Für in diesem Leistungsverzeichnis ausgeführten Leistungen gelten, ergänzend zu den jeweiligen Leistungspositionen bei eventuellen Widersprüchen in nachstehender Reihenfolge, folgende Bedingungen:

1. Diese "Allgemeinen Vertragsbedingungen" (A)
2. Die sich anschließenden "Allgemeinen technischen Vertragsbedingungen" (B)
3. Die sich anschließenden "Zusätzlichen technischen Vertragsbedingungen" (C)
4. Die "Zusätzlichen Vertragsbedingungen für die Ausführung von Bauleistungen Z-VOB/B"
5. Die Baustellenordnung der Covivio Immobilien GmbH in der jeweils gültigen Fassung.

Mit Erhalt der Bestellung erklärt der Auftragnehmer, dass von ihm sämtliche gesetzlichen, behördlichen und berufgenossenschaftlichen Auflagen erfüllt werden, die zur Ausführung der Leistungen erforderlich sind. Es dürfen nur solche Materialien verwendet werden, über die der Auftragnehmer das uneingeschränkte Eigentumsrecht besitzt und die vollkommen frei von Rechten Dritter sind. Für die Ausführung der Arbeiten ist Fachpersonal in ausreichender Zahl einzusetzen. Hierbei ist darauf zu achten, dass für die Ausführung sämtlicher Arbeiten unsere Baustellenordnung in der jeweils gültigen Fassung zu beachten und dem ausführenden Fachpersonal in geeigneter Form zur Kenntnis zu bringen ist. Der Einsatz von Subunternehmern ist lediglich in schriftlicher Absprache mit dem Auftraggeber erlaubt.

A2) KUNDENDIENST

Die Arbeiten werden in bewohnten Häusern ausgeführt. Der Auftraggeber erwartet vom Auftragnehmer tatkräftige Unterstützung bei den Bemühungen, berechtigten Mieterwünschen zu entsprechen.

A3) PREISE

Soweit und sobald Überschreitungen absehbar sind, ist hierüber der Einkaufsabteilung des Auftraggebers ein schriftliches Angebot einzureichen und eine gesonderte Vereinbarung zu treffen. In die Einheitspreise sind sämtliche Lohn-, Material- und Nebenkosten sowie auch erforderliche Hygieneschutzartikel einzukalkulieren. Hierzu gehören unter anderem:

1. Koordination / Terminabsprache(n) mit dem(den) Mieter(n) / Kundenbetreuer(n) / Bauleiter(n)
2. Fahrt- und Transportkosten
3. Tarifliche Zulagen wie beispielsweise für Schmutz, Staub oder ekelerregende Arbeiten
4. Abdecken von Einrichtungsgegenständen zum Schutz vor Beschädigung und Verschmutzung
5. Besenreine Säuberung der Arbeitsbereiche, Beseitigung von Verunreinigungen des Treppenhauses oder der Hauszuwegungen, Ausbau und Abtransport sowie die ordnungsgemäße Entsorgung, einschließlich Kippgebühren sämtlichen Bauschutts und schadhafter Bauteile. Teile, für die sich der Auftraggeber eine generelle oder einzelfallbezogene Prüfung vorbehalten hat, sind bis zu diesem Zeitpunkt, längstens jedoch für die Dauer von zehn Wochen, vom Auftragnehmer vorzuhalten und dürfen erst danach entsorgt werden.

Erforderliche Zusatzleistungen, die in den nachfolgenden Leistungspositionen nicht enthalten sind, sind als Nachtrag dem zuständigen Bauleiter vor Ausführung zur Genehmigung aufzugeben. Die Preise für derartige Zusatzleistungen sind auf der Kalkulationsbasis des Leistungsverzeichnisses zu kalkulieren. Diese Positionen sind so ausreichend und umfassend zu beschreiben, dass sowohl eine sachliche, fachliche als auch kalkulatorische Nachprüfung durch den Auftraggeber gewährleistet ist.

A4) ABRECHNUNG

Maßgebend für die Abrechnung ist das nach Fertigstellung der Arbeiten durch den Auftragnehmer zu erstellende Positionsaufmaß mit der Bestätigung der Bauleitung, dass die Leistungen durchgeführt wurden.  Der Auftraggeber ist jederzeit berechtigt, ein gemeinsames Aufmaß zu verlangen.
A5) NACHHALTIGKEIT

Als eines der führenden Wohnungsunternehmen sehen wir uns mit unseren Partnern in der Verantwortung im Thema Nachhaltigkeit: Es ist unsere Pflicht, Wirtschaftlichkeit, Umweltverträglichkeit und Lebensqualität miteinander in Einklang zu bringen. Dazu gehört selbstverständlich auch, das Klima zu schützen, Ressourcen effizient zu nutzen und den Menschen ein angenehmes Lebensumfeld zu gestalten. Dazu möchten wir beitragen mit unserem Denken und Handeln, mit den verwendeten Produkten und Lösungen. Dabei geben wir innerhalb unseres Leistungsverzeichnisses dementsprechend umweltverträgliche Produkte als Standard vor und verweisen auf die sachgemäße Handhabung und Entsorgung im Rahmen der von uns beauftragten Arbeiten.

A6) SONSTIGES

Die in diesen Bedingungen festgelegten Pflichten hat der Auftragnehmer jedem Dritten aufzuerlegen, dessen er sich zur Erfüllung dieser Pflichten bedient.  Das Leistungsverzeichnis darf weder ganz noch teilweise oder in irgendeiner Form Dritten entgeltlich oder unentgeltlich zugänglich gemacht werden.

*Hinweis: B) ALLGEMEINE TECHNISCHE VERTRAGSBEDINGUNGEN*
B) ALLGEMEINE TECHNISCHE VERTRAGSBEDINGUNGEN
===============================================
B1) ALLGEMEINES

Für Lieferung, Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise wie beispielsweise für den Umgang mit Asbest, PAK und dergleichen, sind auf Anforderung des Auftraggebers jederzeit und umgehend zu erbringen. Bei wesentlichen Änderungen wie Ausscheiden eines befähigten Mitarbeiters oder Auslaufen eines befristeten Nachweises (beispielsweise Schweißnachweis) ist der Auftragnehmer verpflichtet, dies unverzüglich beim Auftraggeber schriftlich anzuzeigen und gegebenenfalls angebotene Aufträge abzulehnen. Ebenso sind die jeweils gültigen Unfallverhütungsvorschriften zu beachten und stets einzuhalten.

B3) GEBÄUDESCHÄDEN

Falls dem Auftragnehmer bei der Durchführung der Arbeiten weitere Gebäudeschäden bekannt werden, auch gewerkeübergreifend, so hat er die zuständige Bauleitung des Auftraggebers hierüber umgehend zu unterrichten.

B4) LAGER- UND ABSTELLFLÄCHEN

Die Errichtung von Lager- und Abstellplätzen ist im Vorfeld mit der Bauleitung abzustimmen. Baustoffe und Bauteile dürfen nicht in Treppenhäusern oder anderer Verkehrsflächen gelagert werden. Bauschutt darf grundsätzlich nicht im Gebäude gelagert werden.

B5) BEDINGUNGEN FÜR DIE ENTSORGUNG VON ABFÄLLEN

Der Auftragnehmer ist verpflichtet, die beim Auftraggeber anfallenden Abfälle ordnungsgemäß und sofort zu entsorgen. Zu diesem Zweck hat er die einschlägigen Gesetze, Verordnungen und sonstigen öffentlich-rechtlichen Vorschriften wie beispielsweise das Kreislaufwirtschafts- und Abfallgesetz einzuhalten. Eine Zwischenlagerung von Abfällen ist nicht gestattet.

Sollten die für den Transport und die Entsorgung erforderlichen Genehmigungen erlöschen, ist dies dem Auftraggeber unverzüglich schriftlich mitzuteilen. Mit Übernahme der Abfälle durch den Auftragnehmer gehen Eigentum, Gefahr, Verkehrssicherungspflicht und öffentlich-rechtliche Verantwortung auf diesen über.

Der Auftraggeber behält sich vor zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen Normvorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand beispielsweise auch Verwendung in speziellen Klebern für Fliesen oder anderen Bodenbelägen oder in den zu verwendeten Bauteilen selbst.

Bei sämtlichen Arbeiten an Asbestprodukten, wie beispielsweise bohren, sägen, schneiden oder herausreißen, können Asbestfasern freigesetzt werden, die, bei ungesichertem Umgang, im schlimmsten Falle zu einer schweren Lungenerkrankung der tätigen Personen, also auch Ihren Mitarbeitern, führen können.

Aus diesem Grund hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) ZUSÄTZLICHE TECHNISCHE VERTRAGSBEDINGUNGEN*
C) ZUSÄTZLICHE TECHNISCHE VERTRAGSBEDINGUNGEN
================================================

Insbesondere wird auf die folgenden Regelwerke hinweisen:

- Betriebssicherheitsverordnung BetrSichV, mit den zugehörigen technischen Regeln "TRBS"
- Berufsgenossenschaftliche Information: BGI 663
- DIN EN1263-1 Schutznetze (Auffangnetze); Teil 1: Sicherheitstechnische Anforderungen, Prüfverfahren
- BGR 179 Einsatz von Schutznetzen
- DIN 18540 Abdichten von Außenfugen im Hochbau mit Fugendichtungsmassen
- DIN V 18550 Putz und Putzsysteme - Ausführung
- DIN 55699 Verarbeitung von Wärmedämm-Verbundsysteme
- DIN 4108 Beiblatt 2 Wärmeschutz und Energie-Einsparung in Gebäuden
- DIN 18345 Wärmedämm-Verbundsyssteme
- DIN 18352 Fliesen- und Plattenarbeiten (für keramische Beläge)
- DIN 18363 Maler- und Lackierarbeiten
- DIN 4102-1 Brandverhalten von Baustoffen und Bauteilen
- UVV Unfallverhütungsvorschriften
- Landesbauordnung Berlin

Die jeweiligen Hersteller-Verarbeitungsvorschriften sind bereits bei der Materialwahl zu beachten und stets einzuhalten. Gleiches gilt für Verlegerichtlinen.

Für Leistungen, die nach Fertigstellung nicht mehr sicht-, und prüfbar sind, ist von Auftragnehmerseite eine entsprechende Fotodokumentation, den Abrechnungsunterlagen beizufügen.

Die bautechtechnischen und bauaufischtlichen Nachweise, Übereinstimmungserklärungen sowie Fachunternehmerbescheinigungen sind dem AG spätestens mit der Schlussrechnung vorzulegen

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen
eines drohenden Verstoßes gegen § 44 BNatSG in dem entsprechenden Bereich vorübergehend bis zur abschließenden Klärung der weiteren Vorgehensweise auszusetzen.

Hinweise für die Kalkulation

Sofern in der Leistungsbeschreibung nicht separat beschrieben, sind in die Einheitspreise der aufgeführten Leistungen einzukalkulieren:

Reinigen der Baustelle und Zugangswege sowie des Außengeländes jeweils zum Wochenende und vor
Feiertagen sowie nach Beendigung der Vertragsarbeiten.

Notwendige Schutzmaßnahmen an Dächern, Rinnen, Fallrohren, Blechen, Fugenbändern, Fußböden, Geländern, Stahlzargen, Fenstern, Türen, Beschlägen und sonstigen Bauteilen vor Verunreinigungen und Beschädigungen durch die Putzarbeiten, einschl. der erforderlichen Stoffe oder Schutzanstriche für Verblendungen, Gesimse, Sohlbänke, eloxierte Teile u.ä. sowie die spätere Beseitigung.

Das Wiederherstellen infolge Beschädigungen an Grünanlagen (durch Anlieferung, Lagerflächen etc.).

Zuschnitte und Anpassarbeiten an den Dämmplatten (Ausschnitte, Aussparungen, Schrägen, etc.).

Das Herstellen von bis zu 0,50 m² grossen mobilen Musterflächen nach Vorauswahl vorliegender Farbvorschläge.

Sonstiges

Alle Leistungen umfassen auch die Lieferung der dazugehörigen Stoffe und Bauteile einschl. Abladen und Lagern auf der Baustelle, sofern in der Leistungsbeschreibung nichts anders beschrieben. Die Anlieferung sämtlicher zur Ausführung kommender Stoffe muss in der Originalverpakung erfolgen

Es sind die Verarbeitungsvorschriften der Baustoffhersteller zu beachten. Bei Systemaufbauten dürfen nur die Stoffe eines Herstellers verwendet werden

Wiederaufbereitete (Recycling-) Stoffe sind von der Verwendung ausdrücklich ausgeschlossen.

Flächen mit Abläufen, insbesondere Kellerausgangstreppen sind ständig von anfallendem Schutt vollständig freizuhalten, so das anfallendes Tagwasser sicher abfließen kann.

Ebenso sind die Regenstandrohre dauerhaft abzudecken, so das es zu keiner Verstopfung der Grundleitung
kommen kann.

### Bereich 01 Fassadengerüst

#### Abschnitt 01.01 Gerüststellung

**01.01.0010 Standgerüst als Arbeitsgerüst LK3 W09**
Arbeitsgerüst nach DIN EN 12811-1 als längenorientiertes Standgerüst
Lastklasse: 3 (2,0 kN/m2)
Breitenklasse: W09
(Belagbreite zwischen Ständern 0,90 m),
alle Gerüstlagen genutzt, für
Wärmedämmverbundsystem und Verglasungsarbeiten aufbauen und abbauen,

Der lichte Abstand der Gerüstbelagkante ohne Konsole zur
bestehenden Fassade muss ≥ 41 cm und ≤ 48 cm betragen.

Verankerung bzw. Herstellen der Standsicherheit wird in gesonderter Position beschrieben,

- Traufhöhe 1: ca. 18,50 m
.
Das An- und Abtransportieren aller erforderlichen
Gerüstbauelemente sowie Verbindungs- und
Befestigungsmaterialien ist Bestandteil dieser
Position und wird später nicht gesondert vergütet.
Der Bieter hat die örtlichen Zufahrts- und Zuwegungsmöglichkeiten zu beachten und Erschwernisse
im Vorfeld einzukalkulieren.

Es ist darauf zu achten, dass alle Außenwandflächen, Balkone,
Traufgesimse, etc. sicher bearbeitet werden können.

Das Gerüst ist mit vollem Bohlenbelag, umlaufenden
Bordbrettern und doppeltem Rücken- und Seitenschutz zu stellen.
Menge: 1590,000 m²

**01.01.0020 Gebrauchsüberlassung Standgerüst**
Gebrauchsüberlassung für vorbeschriebenes Standgerüst nach Fertigstellung des Aufbaus und Freimeldung.

- 32 Wochen x 1.590 m ² = 50.880 m²Wochen

Abrechnung pro Quadratmeter und Woche nach erfolgtem Aufbau und Freimeldung.
Menge: 50880,000 m²Wo

**01.01.0030 Belagverbreiterung wandseitig**
*** Bedarfsposition ohne GB
Belagverbreiterung wandseitig für vorbeschriebenes Arbeitsgerüst, auf allen Gerüstlagen,
mit Konsolen 0,5 m,
liefern, einbauen und wieder abbauen und abtransportieren.
Menge: 1,000 m²

**01.01.0040 Gebrauchsüberlassung Belagverbreiterung wandseitig**
*** Bedarfsposition ohne GB
Gebrauchsüberlassung für vorbeschriebene
Belagverbreiterung nach Fertigstellung des Aufbaus und Freimeldung.

Abrechnung pro Quadratmeter und Woche
nach erfolgtem Aufbau und Freimeldung.
Menge: 32,000 m²Wo

**01.01.0050 Zulage Sondergerüstanker für WDVS**
Besondere, konfektionierte, temporäre Verankerungselemente bzw. Sondergerüstanker zur Verankerung des Standgerüsts bei
Wärmedämmfassaden, liefern, einbauen und wieder
abbauen und abtransportieren

Verankerungsgrund:
einschaliges, Mauerwerk aus Vollziegeln,
Menge: 1375,000 m²

**01.01.0060 Gebrauchsüberlassung Sondergerüstanker**
Gebrauchsüberlassung vorbeschriebener Sondergerüstanker nach Fertigstellung des Aufbaus und Freimeldung.

Abrechnung pro Quadratmeter und Woche
nach erfolgtem Aufbau und Freimeldung.
Menge: 44000,000 m²Wo

**01.01.0070 Zulage Eingangsüberbauung**
Zulage für die Herstellung der notwendigen Eingangsüberbauungen.
Das lichte Öffnungsmaß der zu überbauenden Eingänge
beträgt ca. 1,00 m bis 2,50 m.
Für unmittelbar nebeneinander liegende Eingänge können mit einer Überbauungskonstruktion zwei oder mehr Eingänge zugänglich gemacht werden.

Überbauungskonstruktion liefern, fachgerecht
nach DIN 4420/DIN EN 12811-1 und DIN 18451 sowie den Vorschriften der Bauberufsgenossenschaft
herstellen, vorhalten und nach Abschluss
der Arbeiten wieder abbauen
und abtransportieren .

Der Bieter hat die optimalste sowie wirtschaftlichste Konstruktionsart der Überbauung eigenverantwortlich zu
wählen und fachgerecht herzustellen.

Sämtliche Lohn- und Materialkosten (Gerüstbauelemente, Konsolen, Gitterträger, Auflager, Befestigungen, Bohlenlagen,
Bohrungen, Verankerungen, Mauerwerksanker, etc.)
sind in diese Position einzukalkulieren und werden nicht gesondert vergütet.

Die Abrechnung erfolgt je Stück nutzbarem Eingang, unabhängig der Anzahl an Überbrückungskonstruktionen!
Menge: 6,000 St

**01.01.0080 Gebrauchsüberlassung Eingangsüberbauung**
Gebrauchsüberlassung vorbeschriebener Eingangsüberbauung nach Fertigstellung des Aufbaus und Freimeldung.

Abrechnung pro Stück und Woche nach
erfolgtem Aufbau und Freimeldung.
Menge: 192,000 StWo

**01.01.0090 Zulage Ausbau zum Dachfanggerüst**
Zulage für den Ausbau zum Dachfanggerüst nach
DIN 4420 Teil 1, Abs. 8.1.2.

Dachfanggerüst fachgerecht herstellen, wieder
abbauen und abtransportieren.

Das Gerüst ist entsprechend DIN, den BG Regeln Gerüstbau sowie den UVV "Bauarbeiten" (VBG 37)
auszuführen und zu sichern.

Die Abrechnung erfolgt über die Länge in der größten Abwicklung an den Gerüstaußenseiten.
Menge: 76,000 m

**01.01.0100 Gebrauchsüberlassung Dachfanggerüst**
Gebrauchsüberlassung für vorbeschriebenes Dachfanggerüst nach Fertigstellung des Aufbaus und Freimeldung.

Abrechnung pro Meter und Woche nach
erfolgtem Aufbau und Freimeldung.
Menge: 2432,000 mWo

**01.01.0110 Gerüsttreppenturm**
Gerüsttreppenturm nach DIN EN 12811-1, Breite 0,94 m, als Aufstieg zum Erreichen der hochgelegenen
Arbeitsplätze in ca. 16,00 bis 19,00 m Höhe,
zulässige Belastung 2,0 kN/m²,
Treppenklasse A nach EN 12811-1,
als vorgebaute oder in das Gerüst der Hauptposition integrierte, gleich- oder gegenläufige Aufstiegskonstruktion einschließlich
Außen- und Innengeländer mit entsprechenden Halterungen, liefern, aufbauen und wieder abbauen und abtransportieren.

Der untere Zugangsbereich ist allseitig
mit mindestens 2,50 m hohen Systemtafeln oder Grobspanplatten zu beplanken.
Es muss sichergestellt sein, dass für unbefugte Personen und/oder Kinder keine Möglichkeit zum Aufstieg besteht.

Die genaue Aufstellposition ist unmitelbar vor Aufbau final mit der Bauleitung abzustimmen.
Menge: 4,000 St

**01.01.0120 Passantenschutztunnel**
Menge: 18,000 lfm

**01.01.0130 Gebrauchsüberlassung Passantenschutztunnel**
Menge: 32,000 Wo

**01.01.0140 Gebrauchsüberlassung Gerüsttreppenturm**
Gebrauchsüberlassung für vorbeschriebenen
Gerüsttreppenturm nach Fertigstellung des Aufbaus und Freimeldung.

Abrechnung pro Stück und Woche nach
erfolgtem Aufbau und Freimeldung.
Menge: 128,000 StWo

**01.01.0150 Baustellenschutztür Treppenturmzugang**
Sicherung des Gerüsttreppenturmaufgangs mit Baustellenschutztür gemäß DIN 1627 inklusive aushebelsicherer Bänder, Drücker, Schloss und Zarge
liefern und in fertiger Arbeit im Gerüsttreppenturmaufgangsbereich, einschließlich Befestigungsmittel und sämtlicher zur
Montage benötigter Materialien fachgerecht und
kraftschlüssig einbauen und nach Fertigstellung wieder abbauen und abtransportieren.

Türblatt und Zarge aus verzinktem Stahlblech,
mit Spanndorn und Arretierungszapfen, Griffgarnitur,
Sicherheitsschloss mit Profilzylinder und
sieben Schlüsseln.

Die Schlüssel sind nach erfolgtem Einbau der Bauleitung zu übergeben.
Menge: 4,000 St

**01.01.0160 Gebrauchsüberlassung Baustellenschutztür**
Gebrauchsüberlassung vorbeschriebener Baustellenschutztür nach Fertigstellung des Aufbaus und Freimeldung.

Abrechnung pro Stück und Woche nach
erfolgtem Aufbau und Freimeldung.
Menge: 128,000 StWo

**01.01.0170 Aufhängung COVIVIO-Gerüstbanner 2x2m**
Lage- und windsogsichere Befestigung bauseits gelieferter Gerüstbanner an der Außenseite des Fassadengerüsts.

Die Banner sind speziell für die Gerüstmontage
konfektioniert und ringsum mit entsprechenden Befestigungsösen ausgestattet.

Aufzuhängen in Kombination sind insgesamt
vier Stück quadratische Banner mit
Einzelabmessungen 2000 x 2000 mm.

Beispiel-Gerüstbannerkombination:

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Menge: 4,000 St

**01.01.0180 Gerüstbekleidung mit Wetterschutzplane**
*** Bedarfsposition ohne GB
Vollflächige Gerüstbekleidung gemäß DIN 4420-1 als Sicht-, Witterungs- und Staubschutzplane aus
hochfestem Polypropylen (PP) nach DIN EN 1263-1,
ca. 150g/qm,
Farbe: beliebig
Baustoffklasse nach DIN 4102-1: B1
Schutzplane liefern, einbauen und wieder abbauen und abtransportieren.

Die Abrechnung erfolgt über die Gerüstaußenseiten und tatsächlich bekleideten Fläche.
Menge: 1375,000 m²

**01.01.0190 Gebrauchsüberlassung Wetterschutzplane**
*** Bedarfsposition ohne GB
Gebrauchsüberlassung vorbeschriebener Gerüstbekleidung nach Fertigstellung des Aufbaus und Freimeldung.

Abrechnung pro Quadratmeter und Woche nach
erfolgtem Aufbau und Freimeldung.
Menge: 44000,000 m²Wo

**01.01.0200 Gerüstbekleidung mit Staubschutznetz**
Lieferung und fachgerechte Montage von Gerüstnetzen
zum Abhängen der Gerüstflächen.
Gerüstnetze bestehend aus engmaschigen und
luftdurchlässigen Kunststoffnetzen.

Es ist zu gewährleisten, dass während der
Sanierungsarbeiten keinerlei Materialien herabstürzen und Passanten gefährden können.

Staubschutznetzte liefern, einbauen und wieder abbauen und abtransportieren.

Die Abrechnung erfolgt über die Gerüstaußenseiten und tatsächlich bekleideten Fläche.
Menge: 1375,000 m²

**01.01.0210 Gebrauchsüberlassung Staubschutznetz**
Gebrauchsüberlassung vorbeschriebener Gerüstbekleidung nach Fertigstellung des Aufbaus und Freimeldung.

Abrechnung pro Quadratmeter und Woche nach
erfolgtem Aufbau und Freimeldung.
Menge: 44000,000 m²Wo

#### Abschnitt 01.02 Zusatzleistungen

**01.02.0010 Bauzaunelemente mit Plattenbeplankung**
*** Bedarfsposition ohne GB
Bauzaunelemente zur Abgrenzung der Baustelleneinrichtungsfläche auf der Vorderhausstraßenseite
inklusive
Beplankung auf der Innenseite mit geeigneten Plattenwerkstoffen wie Phenolharztafeln,
wetterfester Grobspanplatten oder
geeigneter Systemtafeln einschließlich
Verbindungs- und
Befestigungsmittel.

Bauzaunelemente inklusive Beplankung
liefern und nach Angaben der
Bauleitung fachgerecht
standsicher aufstellen, wieder abbauen und
abtransportieren.

Aufstellung der Bauzaunelemente
teilweise auf befestigtem und
unbefestigtem sowie ebenen und unebenem Untergrund.

Bauzaun bestehend aus Einzelelementen mit
verzinktem Stahlrohrrahmen,
Vergitterung und Standfüßen.
Bauzaunoberkante mindestens  2,0 m über GOK.

Die Lieferung und Aufstellung der verkehrssicherungstechnischen Einrichtung
erfolgt bauseits.
Menge: 18,000 m

**01.02.0020 Gebrauchsüberlassung Bauzaunelemente**
*** Bedarfsposition ohne GB
Gebrauchsüberlassung vorbeschriebener Bauzaunelemente und Beplankung nach Fertigstellung des Aufbaus und Freimeldung.

Abrechnung pro Meter und Woche nach
erfolgtem Aufbau und Freimeldung.
Menge: 576,000 mWo

**01.02.0030 Baumschutz-Bohlenkonstruktion**
*** Bedarfsposition mit GB
Liefern, Herstellen und wieder abbauen und abtransportieren einer Holzbohlenkonstruktion zum
Schutz des vorhandenen Baumbestands vor mechanischen Beschädigungen.

- Stammdurchmesser bis ca. 300 mm
- Baumschutzhöhe mindestens 3,0 m
Menge: 2,000 St

**01.02.0040 Gebrauchsüberlassung Baumschutz-Bohlenkonstruktion**
*** Bedarfsposition mit GB
Gebrauchsüberlassung vorbeschriebener Baumschutz-Bohlenkonstruktion nach Fertigstellung des Aufbaus und Freimeldung.

Abrechnung pro Stück und Woche nach
erfolgtem Aufbau und Freimeldung.
Menge: 64,000 StWo

**01.02.0050 Gerüstlastenaufzug Tragkraft 300 kg**
Gerüstlastenaufzug zur Ausführung der Wärmedämm- und Verglasungsarbeiten
liefern, aufbauen, abbauen und abtransportieren.

Tragkraft mindestens 300 kg.

Gerüstlastenaufzug inklusive Lieferung und
Montage von fünf bis sechs Etagentoren.

Die Absperrung des Zugangsbereichs zum Aufzug auf Geländeniveau mittels Bauzaunelementen
ist in diese Position mit einzukalkulieren und wird nicht
gesondert vergütet.

Der Lastenaufzug darf nicht zur Personenbeförderung
genutzt werden!
Menge: 3,000 St

**01.02.0060 Gebrauchsüberlassung Gerüstlastenaufzug**
Gebrauchsüberlassung für vorbeschriebenen Gerüstlastenaufzug nach Fertigstellung des Aufbaus und Freimeldung.

Abrechnung pro Stück und Woche nach
erfolgtem Aufbau und
Freimeldung.
Menge: 96,000 StWo

**01.02.0070 Gerüsttransportbühne Tragkraft 500/850 kg**
*** Bedarfsposition ohne GB
Gerüstaufzug als Transportbühne mit Stahlmast, für max. fünf Personen und Lasten, verzinkt,
Förderhöhe ca. 15,0 m, inklusive Schleppkabel
und Bühne mit zwei Beladungs- und einer
Entladungsklappe,
einschließlich fünf Stück  Etagentoren,

- Tragfähigkeit max. 500kg für Personen,
- Tragfähigkeit max. 850kg für Lasten
- Hubgeschwindigkeit 12/24m/min
- max. Förderhöhe 100m
bestehend aus:

- Fußteil mit vier Einstellspindeln und Grundmast 2,3 m
- Schlitten mit Antrieb 3,0/6,1kW / 400V/50 Hz und
- geschwindigkeitsabhängiger Fangvorrichtung
- Sicherheitsstop mit akustischem Warnton
- Betriebs- und Notendschalter oben und unten
- Steuerung fest eingebaut, mit Schlüsselschalter
- Arbeitssteckdose 230 V (zugleich Montagesteuerung)
- Überlastabschaltung mit Anzeige
- Endschalteranfahrbügel (1 x Etage und 1 x Not-End)
- Handsteuerung 5 m, steckbar
- Fangprobensteuerung 10 m, steckbar
- Automatik Schmiereinrichtung

liefern, aufbauen, abbauen und abtransportieren.

Die Absperrung des Zugangsbereichs zum Aufzug auf Geländeniveau mittels
Bauzaunelementen ist in diese Position
mit einzukalkulieren und wird
nicht gesondert vergütet..
Menge: 1,000 St

**01.02.0080 Gebrauchsüberlassung Gerüsttransportbühne**
*** Bedarfsposition ohne GB
Gebrauchsüberlassung vorbeschriebener Gerüsttransportbühne nach Fertigstellung des Aufbaus und Freimeldung.

Abrechnung pro Stück und Woche nach
erfolgtem Aufbau und
Freimeldung.
Menge: 32,000 StWo

**01.02.0090 Bedienungseinweisung Gerüstlastenaufzüge**
Betriebs- und Bedienungseinweisung für die sach- und ordnungsgemäße Nutzung des vorbeschriebenen Lastenaufzugs pro Fremdfirma.

Einweisung inklusive sämtlicher anfallender
Lohn- sowie Fahrtkosten.

Die Abrechnung erfolgt über die
Stückzahl der eingewiesenen Firmen.
Menge: 3,000 St

**01.02.0100 Bedienungseinweisung Gerüsttransportbühne**
*** Bedarfsposition ohne GB
Betriebs- und Bedienungseinweisung wie in Vorposition beschrieben, jedoch für Gerüsttransportbühne
Menge: 3,000 St

**01.02.0110 Wartung und Instandhaltung Gerüstaufzüge**
Wartung und Instandhaltung vorbeschriebener Gerüstaufzüge in den gesetzlich vorgeschriebenen Intervallen, entsprechend Herstellerangaben, einschließlich
Bereitstellung aller erforderlichen
Schmier- und Betriebsstoffe für die Dauer
der Gesamtmietzeit.

Wartung mindestens einmal im Monat.
Menge: 24,000 St/M

**01.02.0120 Statische Berechnung für Sondergerüste**
*** Pauschalposition
Soweit erforderlich ist eine statische Berechnung für das Fassadengerüst anzufertigen und nach
Prüfung unaufgefordert der
Bauleitung vorzulegen.
Erstellung der statischen Berechnung für
Sondergerüste für den Fall der Erfordernis.

Die statische Berechnung ist einschließlich sämtlicher zugehöriger Pläne und
Unterlagen in den erforderlichen
Ausfertigungen einem zugelassenen
Prüfstatiker zwecks Vergleichsrechnung und
Prüfstatik zu übergeben.
Statische Berechnung einschließlich
Fertigungs- und Konstruktionszeichnungen für Sonderstahlbaukonsolen, Gitterträger, etc..
Überprüfung der Lasteinleitungsstellen und Mauerwerksfestigkeit, Bemessung
der notwendigen Befestigungen und
Befestigungsmittel durch den Statiker,
die Beschaffung der Baugenehmigung sowie die
Erstellung der Abnahmebescheinigungen
und aller anfallenden
Gebühren und Nebenkosten im
Hinblick auf die Gerüststatik.
Menge: 1,000 psch

#### Abschnitt 01.03 Stundenlohnarbeiten

*Hinweis*
Gerüstmonteurstunden auf Nachweis für notwendig werdende Gerüstumbauten, -aufstockungen oder -ergänzungen, Umsetzung der Lastenaufzüge oder für unvorhersehbare, das Gesamtwerk jedoch erforderliche Leistungen nach ausdrücklicher Anordnung durch die Bauleitung.

Über jegliche Stundenlohnarbeiten hat der Bieter einen Stundenrapport (inklusive Ort, Datum, ausgeführter Tätigkeit, Personenbezeichnung, etc.) zu führen und dem Bauherrn beziehungsweise der Bauüberwachung unaufgefordert zu übermitteln.

**01.03.0010 Facharbeiter**
*** Stundenlohnarbeiten
Gerüstmonteurstunden eines Facharbeiters, einschließlich aller
Zuschläge und Materialgestellung für die Dauer der
Gesamtstandzeit.
Menge: 10,000 Std

**01.03.0020 Helfer**
*** Stundenlohnarbeiten
Gerüstmonteurstunden eines Helfers, einschließlich aller
Zuschläge und Materialgestellung für die Dauer der
Gesamtstandzeit.
Menge: 10,000 Std
